# Tecla pulsador luz aluminio Mercurio

- Propiedad del archivo: CONSTRUNARIO
- Formato: FIEBDC-3/2012
- Programa: Construnario Versión 3.51
- Fecha de los precios: 06/06/2024
- Divisa: EUR

**BJC18717_MA** u Tecla pulsador luz aluminio Mercurio
Precio: 6.65
Tecla pulsador luz aluminio Mercurio BJC, con referencia 18717-MA de la familia Iris Color Código EAN: 8421870054702 Código ETIM 8.0: EC000011
