# Tecla pulsador luz rojo Rubí

- Propiedad del archivo: CONSTRUNARIO
- Formato: FIEBDC-3/2012
- Programa: Construnario Versión 3.51
- Fecha de los precios: 06/06/2024
- Divisa: EUR

**BJC18717_RR** u Tecla pulsador luz rojo Rubí
Precio: 7.45
Tecla pulsador luz rojo Rubí BJC, con referencia 18717-RR de la familia Iris Color Código EAN: 8421870054788 Código ETIM 8.0: EC000011
