# Tapa enchufe 2P+TT segur. lat. beige

- Propiedad del archivo: CONSTRUNARIO
- Formato: FIEBDC-3/2012
- Programa: Construnario Versión 3.51
- Fecha de los precios: 06/06/2024
- Divisa: EUR

**BJC18724_A** u Tapa enchufe 2P+TT segur. lat. beige
Precio: 3.57
Tapa enchufe 2P+TT segur. lat. beige BJC, con referencia 18724-A de la familia Iris Código EAN: 8421870623342 Código ETIM 8.0: EC000011
