# Tapa para base de enchufe 2P+TT, referencia 18724-CH de BJC- Chocolate

- Propiedad del archivo: CONSTRUNARIO
- Formato: FIEBDC-3/2012
- Programa: Construnario Versión 3.51
- Fecha de los precios: 06/06/2024
- Divisa: EUR

**BJC18724_CH** u Tapa para base de enchufe 2P+TT, referencia 18724-CH de BJC- Chocolate
Precio: 5.92
Tapa para base de enchufe 2P+TT (TT lateral) Código EAN: 8421870688891 Código ETIM 8.0: EC000011
