# Tapa enchufe 2P+TT segur. lat. cobre Jaipur

- Propiedad del archivo: CONSTRUNARIO
- Formato: FIEBDC-3/2012
- Programa: Construnario Versión 3.51
- Fecha de los precios: 06/06/2024
- Divisa: EUR

**BJC18724_CJ** u Tapa enchufe 2P+TT segur. lat. cobre Jaipur
Precio: 6.66
Tapa enchufe 2P+TT segur. lat. cobre Jaipur BJC, con referencia 18724-CJ de la familia Iris Color Código EAN: 8421870623397 Código ETIM 8.0: EC000011
