# Tapa enchufe 2P+TT segur. lat. aluminio Mercurio

- Propiedad del archivo: CONSTRUNARIO
- Formato: FIEBDC-3/2012
- Programa: Construnario Versión 3.51
- Fecha de los precios: 06/06/2024
- Divisa: EUR

**BJC18724_MA** u Tapa enchufe 2P+TT segur. lat. aluminio Mercurio
Precio: 5.92
Tapa enchufe 2P+TT segur. lat. aluminio Mercurio BJC, con referencia 18724-MA de la familia Iris Color Código EAN: 8421870623410 Código ETIM 8.0: EC000011
