# Tapa enchufe 2P+TT segur. lat. rojo Rubí

- Propiedad del archivo: CONSTRUNARIO
- Formato: FIEBDC-3/2012
- Programa: Construnario Versión 3.51
- Fecha de los precios: 02/03/2023
- Divisa: EUR

**BJC18724_RR** u Tapa enchufe 2P+TT segur. lat. rojo Rubí
Precio: 6.66
Tapa enchufe 2P+TT segur. lat. rojo Rubí BJC, con referencia 18724-RR de la familia Iris Color Código EAN: 8421870623465 Código ETIM 8.0: EC000011
