# Tapa beige

- Propiedad del archivo: CONSTRUNARIO
- Formato: FIEBDC-3/2012
- Programa: Construnario Versión 3.51
- Fecha de los precios: 06/06/2024
- Divisa: EUR

**BJC18730_A** u Tapa beige
Precio: 4.83
Tapa beige BJC, con referencia 18730-A de la familia Iris Código EAN: 8421870056102 Código ETIM 8.0: EC000011
