# Tapa acero Neptuno

- Propiedad del archivo: CONSTRUNARIO
- Formato: FIEBDC-3/2012
- Programa: Construnario Versión 3.51
- Fecha de los precios: 06/06/2024
- Divisa: EUR

**BJC18730_AN** u Tapa acero Neptuno
Precio: 7.37
Tapa acero Neptuno BJC, con referencia 18730-AN de la familia Iris Color Código EAN: 8421870056126 Código ETIM 8.0: EC000011
