# Tapa para piloto, referencia 18730-CH de las series Iris y Mega de BJC. Chocolate

- Propiedad del archivo: CONSTRUNARIO
- Formato: FIEBDC-3/2012
- Programa: Construnario Versión 3.51
- Fecha de los precios: 06/06/2024
- Divisa: EUR

**BJC18730_CH** u Tapa para piloto, referencia 18730-CH de las series Iris y Mega de BJC. Chocolate
Precio: 7.37
Tapa para piloto, referencia 18730-CH de las series Iris y Mega de BJC. Chocolate Código EAN: 8421870688921 Código ETIM 8.0: EC000011
