# Tapa piloto cobre Jaipur

- Propiedad del archivo: CONSTRUNARIO
- Formato: FIEBDC-3/2012
- Programa: Construnario Versión 3.51
- Fecha de los precios: 06/06/2024
- Divisa: EUR

**BJC18730_CJ** u Tapa piloto cobre Jaipur
Precio: 8.29
Tapa piloto cobre Jaipur BJC, con referencia 18730-CJ de la familia Iris Color Código EAN: 8421870056157 Código ETIM 8.0: EC000011
