# Tapa piloto rojo Rubí

- Propiedad del archivo: CONSTRUNARIO
- Formato: FIEBDC-3/2012
- Programa: Construnario Versión 3.51
- Fecha de los precios: 02/03/2023
- Divisa: EUR

**BJC18730_RR** u Tapa piloto rojo Rubí
Precio: 8.29
Tapa piloto rojo Rubí BJC, con referencia 18730-RR de la familia Iris Color Código EAN: 8421870056218 Código ETIM 8.0: EC000011
