# Tapa salida de cables blanco

- Propiedad del archivo: CONSTRUNARIO
- Formato: FIEBDC-3/2012
- Programa: Construnario Versión 3.51
- Fecha de los precios: 06/06/2024
- Divisa: EUR

**BJC18734** u Tapa salida de cables blanco
Precio: 5.32
Tapa salida de cables blanco BJC, con referencia 18734 de la familia Iris Código EAN: 8421870056232 Código ETIM 8.0: EC000011
