# Tapa salida de cables, referencia 18734-A de las series Iris y Mega de BJC. Beige

- Propiedad del archivo: CONSTRUNARIO
- Formato: FIEBDC-3/2012
- Programa: Construnario Versión 3.51
- Fecha de los precios: 06/06/2024
- Divisa: EUR

**BJC18734_A** u Tapa salida de cables, referencia 18734-A de las series Iris y Mega de BJC. Beige
Precio: 5.32
Tapa mecanismo salida de cables con borne 3 x 1,5 mm2 cable Ø máximo 10 mm no apto garras Código EAN: 8421870056249 Código ETIM 8.0: EC000011
