# Tapa salida de cables, referencia 18734-AT de las series Iris y Mega de BJC. Negro antracita

- Propiedad del archivo: CONSTRUNARIO
- Formato: FIEBDC-3/2012
- Programa: Construnario Versión 3.51
- Fecha de los precios: 06/06/2024
- Divisa: EUR

**BJC18734_AT** u Tapa salida de cables, referencia 18734-AT de las series Iris y Mega de BJC. Negro antracita
Precio: 7.71
Tapa mecanismo salida de cables con borne 3 x 1,5 mm2 cable Ø máximo 10 mm no apto garras Código EAN: 8421870057390
