# Tapa para baliza, referencia 18742 de las series Iris y Mega de BJC. Blanco. Para Sonelco, Eis y Tez

- Propiedad del archivo: CONSTRUNARIO
- Formato: FIEBDC-3/2012
- Programa: Construnario Versión 3.51
- Fecha de los precios: 06/06/2024
- Divisa: EUR

**BJC18742** u Tapa para baliza, referencia 18742 de las series Iris y Mega de BJC. Blanco. Para Sonelco, Eis y Tez
Precio: 4.67
Tapa para baliza. Para Sonelco, Eis y Tez Código EAN: 8421870056652 Código ETIM 8.0: EC000011
