# Tapa y botón para termostato electrónico de ambiente, referencia 18744-RR de las series Iris y Mega de BJC. Rojo Rubí

- Propiedad del archivo: CONSTRUNARIO
- Formato: FIEBDC-3/2012
- Programa: Construnario Versión 3.51
- Fecha de los precios: 06/06/2024
- Divisa: EUR

**BJC18744_RR** u Tapa y botón para termostato electrónico de ambiente, referencia 18744-RR de las series Iris y Mega de BJC. Rojo Rubí
Precio: 20.50
Tapa y botón para termostato electrónico de ambiente, referencia 18744-RR de las series Iris y Mega de BJC. Rojo Rubí Código EAN: 8421870049357 Código ETIM 8.0: EC000011
