# Tapa con botón regulador blanco

- Propiedad del archivo: CONSTRUNARIO
- Formato: FIEBDC-3/2012
- Programa: Construnario Versión 3.51
- Fecha de los precios: 06/06/2024
- Divisa: EUR

**BJC18749** u Tapa con botón regulador blanco
Precio: 11.36
Tapa con botón regulador blanco BJC, con referencia 18749 de la familia Iris Código EAN: 8421870662969 Código ETIM 8.0: EC000011
