# Tapa con botón regulador, referencia 18749-CH de la serie Iris y Mega de BJC. Chocolate

- Propiedad del archivo: CONSTRUNARIO
- Formato: FIEBDC-3/2012
- Programa: Construnario Versión 3.51
- Fecha de los precios: 06/06/2024
- Divisa: EUR

**BJC18749_CH** u Tapa con botón regulador, referencia 18749-CH de la serie Iris y Mega de BJC. Chocolate
Precio: 14.03
Tapa con botón regulador, referencia 18749-CH de la serie Iris y Mega de BJC. Chocolate Código EAN: 8421870688877 Código ETIM 8.0: EC000011
