# Tapa con botón regulador cobre Jaipur

- Propiedad del archivo: CONSTRUNARIO
- Formato: FIEBDC-3/2012
- Programa: Construnario Versión 3.51
- Fecha de los precios: 06/06/2024
- Divisa: EUR

**BJC18749_CJ** u Tapa con botón regulador cobre Jaipur
Precio: 14.73
Tapa con botón regulador cobre Jaipur BJC, con referencia 18749-CJ de la familia Iris Color Código EAN: 8421870662914 Código ETIM 8.0: EC000011
