# Tapa con botón regulador aluminio Mercurio

- Propiedad del archivo: CONSTRUNARIO
- Formato: FIEBDC-3/2012
- Programa: Construnario Versión 3.51
- Fecha de los precios: 06/06/2024
- Divisa: EUR

**BJC18749_MA** u Tapa con botón regulador aluminio Mercurio
Precio: 14.03
Tapa con botón regulador aluminio Mercurio BJC, con referencia 18749-MA de la familia Iris Color Código EAN: 8421870662907 Código ETIM 8.0: EC000011
