# Tecla pulsador - interruptor persianas blanco

- Propiedad del archivo: CONSTRUNARIO
- Formato: FIEBDC-3/2012
- Programa: Construnario Versión 3.51
- Fecha de los precios: 06/06/2024
- Divisa: EUR

**BJC18765** u Tecla pulsador - interruptor persianas blanco
Precio: 6.77
Tecla pulsador - interruptor persianas blanco BJC, con referencia 18765 de la familia Iris Código EAN: 8421870057215 Código ETIM 8.0: EC000011
