# Tecla pulsador - interruptor persianas acero Neptuno

- Propiedad del archivo: CONSTRUNARIO
- Formato: FIEBDC-3/2012
- Programa: Construnario Versión 3.51
- Fecha de los precios: 06/06/2024
- Divisa: EUR

**BJC18765_AN** u Tecla pulsador - interruptor persianas acero Neptuno
Precio: 9.24
Tecla pulsador - interruptor persianas acero Neptuno BJC, con referencia 18765-AN de la familia Iris Color Código EAN: 8421870057246 Código ETIM 8.0: EC000011
