# Tecla pulsador - interruptor persianas rojo Rubí

- Propiedad del archivo: CONSTRUNARIO
- Formato: FIEBDC-3/2012
- Programa: Construnario Versión 3.51
- Fecha de los precios: 06/06/2024
- Divisa: EUR

**BJC18765_RR** u Tecla pulsador - interruptor persianas rojo Rubí
Precio: 10.36
Tecla pulsador - interruptor persianas rojo Rubí BJC, con referencia 18765-RR de la familia Iris Color Código EAN: 8421870057338 Código ETIM 8.0: EC000011
