# Tapa base francesa, referencia 18772 de las series Iris y Mega de BJC. Blanco

- Propiedad del archivo: CONSTRUNARIO
- Formato: FIEBDC-3/2012
- Programa: Construnario Versión 3.51
- Fecha de los precios: 06/06/2024
- Divisa: EUR

**BJC18772** u Tapa base francesa, referencia 18772 de las series Iris y Mega de BJC. Blanco
Precio: 3.50
Tapa base francesa, referencia 18772 de las series Iris y Mega de BJC. Blanco Código EAN: 8421870625728 Código ETIM 8.0: EC000011
