# Tapa VGA/HDMI/USB beige

- Propiedad del archivo: CONSTRUNARIO
- Formato: FIEBDC-3/2012
- Programa: Construnario Versión 3.51
- Fecha de los precios: 06/06/2024
- Divisa: EUR

**BJC18778_A** u Tapa VGA/HDMI/USB beige
Precio: 5.49
Tapa VGA/HDMI/USB beige BJC, con referencia 18778-A de la familia Iris Código EAN: 8421870676621 Código ETIM 8.0: EC000011
