# Tapa VGA/HDMI/USB rojo Rubí

- Propiedad del archivo: CONSTRUNARIO
- Formato: FIEBDC-3/2012
- Programa: Construnario Versión 3.51
- Fecha de los precios: 06/06/2024
- Divisa: EUR

**BJC18778_RR** u Tapa VGA/HDMI/USB rojo Rubí
Precio: 8.67
Tapa VGA/HDMI/USB rojo Rubí BJC, con referencia 18778-RR de la familia Iris Color Código EAN: 8421870676591 Código ETIM 8.0: EC000011
