# Tapa y botón conmutador rotativo, referencia 18796 de las series Iris y Mega de BJC. Blanco

- Propiedad del archivo: CONSTRUNARIO
- Formato: FIEBDC-3/2012
- Programa: Construnario Versión 3.51
- Fecha de los precios: 06/06/2024
- Divisa: EUR

**BJC18796** u Tapa y botón conmutador rotativo, referencia 18796 de las series Iris y Mega de BJC. Blanco
Precio: 12.09
Tapa y botón conmutador rotativo, referencia 18796 de las series Iris y Mega de BJC. Blanco Código EAN: 8421870057499 Código ETIM 8.0: EC000011
