# Tapa articulada para base 2P+T (TT lateral), referencia 18813 de BJC. Blanco

- Propiedad del archivo: CONSTRUNARIO
- Formato: FIEBDC-3/2012
- Programa: Construnario Versión 3.51
- Fecha de los precios: 06/06/2024
- Divisa: EUR

**BJC18813** u Tapa articulada para base 2P+T (TT lateral), referencia 18813 de BJC. Blanco
Precio: 9.70
Tapa articulada para base 2P+T (TT lateral) Código EAN: 8421870623526 Código ETIM 8.0: EC000011
