# Tapa de 1 toma RCA beige

- Propiedad del archivo: CONSTRUNARIO
- Formato: FIEBDC-3/2012
- Programa: Construnario Versión 3.51
- Fecha de los precios: 06/06/2024
- Divisa: EUR

**BJC18882_A** u Tapa de 1 toma RCA beige
Precio: 4.16
Tapa de 1 toma RCA beige BJC, con referencia 18882-A de la familia Iris Código EAN: 8421870048190 Código ETIM 8.0: EC000011
