# Tapa para toma RCA, referencia 18882_CH de BJC. Chocolate

- Propiedad del archivo: CONSTRUNARIO
- Formato: FIEBDC-3/2012
- Programa: Construnario Versión 3.51
- Fecha de los precios: 06/06/2024
- Divisa: EUR

**BJC18882_CH** u Tapa para toma RCA, referencia 18882_CH de BJC. Chocolate
Precio: 6.70
Tapa para toma RCA, referencia 18882_CH de BJC. Chocolate Código EAN: 8421870688983 Código ETIM 8.0: EC000011
