# Tapa de 1 toma RCA cobre Jaipur

- Propiedad del archivo: CONSTRUNARIO
- Formato: FIEBDC-3/2012
- Programa: Construnario Versión 3.51
- Fecha de los precios: 06/06/2024
- Divisa: EUR

**BJC18882_CJ** u Tapa de 1 toma RCA cobre Jaipur
Precio: 7.52
Tapa de 1 toma RCA cobre Jaipur BJC, con referencia 18882-CJ de la familia Iris Color Código EAN: 8421870048244 Código ETIM 8.0: EC000011
