# Tapa de 1 toma RCA aluminio Mercurio

- Propiedad del archivo: CONSTRUNARIO
- Formato: FIEBDC-3/2012
- Programa: Construnario Versión 3.51
- Fecha de los precios: 06/06/2024
- Divisa: EUR

**BJC18882_MA** u Tapa de 1 toma RCA aluminio Mercurio
Precio: 6.70
Tapa de 1 toma RCA aluminio Mercurio BJC, con referencia 18882-MA de la familia Iris Color Código EAN: 8421870048268 Código ETIM 8.0: EC000011
