# Tapa toma teléfono conector hembra, 6 vías RJ11, referencia 19782-AN de BJC. Acero Neptuno

- Propiedad del archivo: CONSTRUNARIO
- Formato: FIEBDC-3/2012
- Programa: Construnario Versión 3.51
- Fecha de los precios: 06/06/2024
- Divisa: EUR

**BJC19782** u Tapa toma teléfono conector hembra, 6 vías RJ11, referencia 19782-AN de BJC. Acero Neptuno
Precio: 4.16
Tapa toma teléfono conector H 6 vías RJ11 emborne por perforación aislante Código EAN: 8421870055662 Código ETIM 8.0: EC000011
