# Tapa para adaptador doble (RJ11-RJ45), referencia 19783 de BJC. Blanco

- Propiedad del archivo: CONSTRUNARIO
- Formato: FIEBDC-3/2012
- Programa: Construnario Versión 3.51
- Fecha de los precios: 06/06/2024
- Divisa: EUR

**BJC19783** u Tapa para adaptador doble (RJ11-RJ45), referencia 19783 de BJC. Blanco
Precio: 8.58
Tapa para adaptador doble RJ11-RJ45 (AMP, etc,) Código EAN: 8421870046837 Código ETIM 8.0: EC000011
