# Tapa para adaptador doble (RJ11-RJ45), referencia 19882-A de BJC. Beige

- Propiedad del archivo: CONSTRUNARIO
- Formato: FIEBDC-3/2012
- Programa: Construnario Versión 3.51
- Fecha de los precios: 06/06/2024
- Divisa: EUR

**BJC19882** u Tapa para adaptador doble (RJ11-RJ45), referencia 19882-A de BJC. Beige
Precio: 4.60
Tapa para adaptador doble RJ11-RJ45 (AMP, etc,) Código EAN: 8421870048183 Código ETIM 8.0: EC000011
