# Portalámparas porcelana E-40 fijación 3/8” gas, referencia 2001 de BJC

- Propiedad del archivo: CONSTRUNARIO
- Formato: FIEBDC-3/2012
- Programa: Construnario Versión 3.51
- Fecha de los precios: 02/03/2023
- Divisa: EUR

**BJC2001** u Portalámparas porcelana E-40 fijación 3/8” gas, referencia 2001 de BJC
Precio: 31.14
E-40 fijación 3/8” gas Código EAN: 8421870096146
