# Marco 1 elemento para tarjetero gris Lava

- Propiedad del archivo: CONSTRUNARIO
- Formato: FIEBDC-3/2012
- Programa: Construnario Versión 3.51
- Fecha de los precios: 02/03/2023
- Divisa: EUR

**BJC21200_GL** u Marco 1 elemento para tarjetero gris Lava
Precio: 8.95
Marco 1 elemento para tarjetero gris Lava BJC, con referencia 21200-GL de la familia Coral Color Código EAN: 8421870120445 Código ETIM 8.0: EC000007
