# Marco 1 elemento para tarjetero gris Sombra

- Propiedad del archivo: CONSTRUNARIO
- Formato: FIEBDC-3/2012
- Programa: Construnario Versión 3.51
- Fecha de los precios: 06/06/2024
- Divisa: EUR

**BJC21200_GS** u Marco 1 elemento para tarjetero gris Sombra
Precio: 8.95
Marco 1 elemento para tarjetero gris Sombra BJC, con referencia 21200-GS de la familia Coral Color Código EAN: 8421870120452 Código ETIM 8.0: EC000007
