# Marco 1 elemento para tarjetero plata Luna

- Propiedad del archivo: CONSTRUNARIO
- Formato: FIEBDC-3/2012
- Programa: Construnario Versión 3.51
- Fecha de los precios: 06/06/2024
- Divisa: EUR

**BJC21200_PL** u Marco 1 elemento para tarjetero plata Luna
Precio: 8.95
Marco 1 elemento para tarjetero plata Luna BJC, con referencia 21200-PL de la familia Coral Color Código EAN: 8421870120469 Código ETIM 8.0: EC000007
