# Tapa R/TV-SAT dorado Perlado

- Propiedad del archivo: CONSTRUNARIO
- Formato: FIEBDC-3/2012
- Programa: Construnario Versión 3.51
- Fecha de los precios: 06/06/2024
- Divisa: EUR

**BJC21320_DP** u Tapa R/TV-SAT dorado Perlado
Precio: 5.89
Tapa R/TV-SAT dorado Perlado BJC, con referencia 21320-DP de la familia Coral Color Código EAN: 8421870120490 Código ETIM 8.0: EC000011
