# Base enchufe 2P + TT lateral segur

- Propiedad del archivo: CONSTRUNARIO
- Formato: FIEBDC-3/2012
- Programa: Construnario Versión 3.51
- Fecha de los precios: 02/03/2023
- Divisa: EUR

**BJC21524** u Base enchufe 2P + TT lateral segur.
Precio: 4.93
Base enchufe 2P + TT lateral segur. BJC, con referencia 21524 de la familia Coral Código EAN: 8421870651246 Código ETIM 8.0: EC000125
