# Embellecedor intermedio negro Mágico

- Propiedad del archivo: CONSTRUNARIO
- Formato: FIEBDC-3/2012
- Programa: Construnario Versión 3.51
- Fecha de los precios: 02/03/2023
- Divisa: EUR

**BJC21600_NG** u Embellecedor intermedio negro Mágico
Precio: 0.71
Embellecedor intermedio negro Mágico BJC, con referencia 21600-NG de la familia Coral Código EAN: 8421870121237 Código ETIM 8.0: EC000193
