# Difusor piloto cristal

- Propiedad del archivo: CONSTRUNARIO
- Formato: FIEBDC-3/2012
- Programa: Construnario Versión 3.51
- Fecha de los precios: 06/06/2024
- Divisa: EUR

**BJC21630_C** u Difusor piloto cristal
Precio: 4.79
Difusor piloto cristal BJC, con referencia 21630-C de la familia Coral Código EAN: 8421870121329
