# Tecla interrup./conmut./cruzam. gris Lava

- Propiedad del archivo: CONSTRUNARIO
- Formato: FIEBDC-3/2012
- Programa: Construnario Versión 3.51
- Fecha de los precios: 06/06/2024
- Divisa: EUR

**BJC21705_GL** u Tecla interrup./conmut./cruzam. gris Lava
Precio: 4.83
Tecla interrup./conmut./cruzam. gris Lava BJC, con referencia 21705-GL de la familia Coral Color Código EAN: 8421870121701 Código ETIM 8.0: EC000011
