# Tecla interrup./conmut./cruzam. plata Luna

- Propiedad del archivo: CONSTRUNARIO
- Formato: FIEBDC-3/2012
- Programa: Construnario Versión 3.51
- Fecha de los precios: 06/06/2024
- Divisa: EUR

**BJC21705_PL** u Tecla interrup./conmut./cruzam. plata Luna
Precio: 4.83
Tecla interrup./conmut./cruzam. plata Luna BJC, con referencia 21705-PL de la familia Coral Color Código EAN: 8421870121749 Código ETIM 8.0: EC000011
