# Tecla interruptor bipolar dorado Perlado

- Propiedad del archivo: CONSTRUNARIO
- Formato: FIEBDC-3/2012
- Programa: Construnario Versión 3.51
- Fecha de los precios: 06/06/2024
- Divisa: EUR

**BJC21708_DP** u Tecla interruptor bipolar dorado Perlado
Precio: 5.21
Tecla interruptor bipolar dorado Perlado BJC, con referencia 21708-DP de la familia Coral Color Código EAN: 8421870121800 Código ETIM 8.0: EC000011
