# Tecla interruptor bipolar con visor gris Lava

- Propiedad del archivo: CONSTRUNARIO
- Formato: FIEBDC-3/2012
- Programa: Construnario Versión 3.51
- Fecha de los precios: 06/06/2024
- Divisa: EUR

**BJC21708_GLL** u Tecla interruptor bipolar con visor gris Lava
Precio: 5.79
Tecla interruptor bipolar con visor gris Lava BJC, con referencia 21708-GLL de la familia Coral Color Código EAN: 8421870121831 Código ETIM 8.0: EC000011
