# Tecla interruptor bipolar con visor blanco

- Propiedad del archivo: CONSTRUNARIO
- Formato: FIEBDC-3/2012
- Programa: Construnario Versión 3.51
- Fecha de los precios: 06/06/2024
- Divisa: EUR

**BJC21708_L** u Tecla interruptor bipolar con visor blanco
Precio: 1.65
Tecla interruptor bipolar con visor blanco BJC, con referencia 21708-L de la familia Coral Código EAN: 8421870121770 Código ETIM 8.0: EC000011
