# Tecla doble para interrup./conmut./cruzam. con visor blanco

- Propiedad del archivo: CONSTRUNARIO
- Formato: FIEBDC-3/2012
- Programa: Construnario Versión 3.51
- Fecha de los precios: 06/06/2024
- Divisa: EUR

**BJC21709_L** u Tecla doble para interrup./conmut./cruzam. con visor blanco
Precio: 2.33
Tecla doble para interrup./conmut./cruzam. con visor blanco BJC, con referencia 21709-L de la familia Coral Código EAN: 8421870121893 Código ETIM 8.0: EC000011
